# AUSSCHREIBEN.DE
Leistungsbeschreibung (GAEB 90, DA81)
Währung: _

## AUSSCHREIBEN.DE - Triflex
Datum: 25.04.23

### Titel 01 Triflex HeatTec - Rampen Heizsystem mit

*Hinweis*
Triflex HeatTec
Rampen Heizsystem mit Triflex ProPark (OS 10)

Bauvorhaben: '....'
Architekt: '....'
Bauherr: '....'

Vorbemerkungen:

Die Verarbeitung erfolgt mit Produkten der Firma
Triflex GmbH & Co. KG, Minden.

Angeboten und eingebaut wird als Gesamtsystem:
1. Das Rampen Heizsystem Triflex HeatTec:
Das Laminat ist patentrechtlich geschützt. Das System
kann nur von zertifizierten Fachfirmen eingebaut
werden.
2. Das vliesarmierte Parkdeck Abdichtungssystem Triflex
ProPark:
Für den Systemaufbau besteht ein allgemeines
bauaufsichtliches Prüfzeugnis (abP) gemäß VV TB, Teil
C, lfd. Nr. C 3.12 (OS 10).
Der Systemaufbau erfüllt die Anforderungen der Klasse
OS 10 gemäß DIN 18532 Teil 6 und dem DBV Merkblatt
"Parkhäuser und Tiefgaragen" in der jeweils gültigen
Fassung.

Die Einhaltung aller gültigen Richtlinien wird für die
jeweils empfohlenen Systemaufbauten mit Triflex-
Produkten berücksichtigt bzw. vorausgesetzt.

Der Auftragnehmer hat vor Auftragserteilung
nachzuweisen, dass er für die Verarbeitung von Triflex-
Produkten geschult wurde. Andernfalls ist die
Einweisung durch einen Schulungsmeister am Objekt
sicherzustellen.

Die in der Ausarbeitung enthaltenen Massen sind auf der
Baustelle zu überprüfen.

Die Abrechnung erfolgt nach gemeinsamen Aufmaß des
Auftragnehmers mit dem Auftraggeber.

Die Abdichtung ist so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im einzelnen vor Ausführung anzuzeigen
und anschließend gesondert zu verrechnen.

Die Arbeiten verstehen sich, wenn nicht ausdrücklich
anders beschrieben, als fix und fertige Leistung,
einschließlich Lieferung aller erforderlichen
Materialien und Nebenleistungen.

Parkhausbeschichtungen und -markierungen unterliegen
einer permanenten Beanspruchung und verschleißen in
Abhängigkeit der Nutzung.

Der Systemaufbau ist vom sachkundigen Planer nach
objektspezifischen Anforderungen anzupassen.
Detaillierte Ausschreibungstexte sind vom Planer
eigenverantwortlich zu erstellen. Mit der Übermittlung
dieses Leistungsverzeichnis-Entwurfs ist keine konkrete
Projektberatung verbunden. Die Textausarbeitung ist
eine unverbindliche Serviceleistung von Triflex.
Rechtsansprüche aus dieser Leistung sind
ausgeschlossen.

Grundlage für die Ausführung von
standsicherheitsrelevanten Betoninstandsetzungsarbeiten
sind die in den Bundesländern als Technische
Baubestimmung eingeführten Regeln und Richtlinien nach
VV TB, Teil A, lfd. Nr. A 1.2.3.2 sowie VV TB, Teil C,
lfd. Nr. C 3.12.

Als Vertragsbestandteile gelten:
· Leistungsverzeichnis
· Systembeschreibung, Systemzeichnungen und
Produktinformationen des Herstellers
· DIN 18202 Toleranzen im Hochbau
· Die in den Bundesländern als Technische Baubestimmung
eingeführten Regeln und Richtlinien nach VV TB, Teil C,
lfd. Nr. C 3.12
· Unfallverhütungsvorschriften
· VOB Teil B
· DIN VDE 0100
in den jeweils zum Zeitpunkt des Vertragsabschlusses
gültigen Fassungen.

Stand: 04/2023

*Hinweis*
Leistungsmerkmale von Triflex ProPark nach dem DBV
Merkblatt "Parkhäuser und Tiefgaragen" (2018) mit
zusätzlichen Leistungsmerkmalen:

ZeileMerkmalePrüfverfahrenAnforderungTriflex
ProPark1Abriebfestigkeit

Verschleißwiderstand (BCA)DIN EN ISO 5470-1

DIN EN 13892-4Masseverlust < 3000 mg
Reibrad: H22/1000 Zyklen/Last 1000 g Zusätzlich müssen
die Anforderungen der DIN EN 13813 erfüllt sein (siehe
Abschnitt A 3.2).
Mindestens Klasse AR1 nach DIN EN 13813erfüllt

erfüllt2CO2-DurchlässigkeitDIN EN 1062-6sd > 50
merfüllt3WasserdampfdurchlässigkeitDIN EN ISO
7783Klasse III: sd > 50 merfüllt4Kapillare
Wasseraufnahme und WasserdurchlässigkeitDIN EN 1062-3w
< 0,1 kg/(m² x h0,5)erfüllt5Haftfestigkeit nach Prüfung
auf Temperaturwechselverträglichkeit
Für Verwendungen im Außenbereich unter Einfluss von
Tausalzen: Gewitterregenbeanspruchung
(Temperaturschock) (10x) und Frost-Tau-
Wechselbeanspruchung mit Tausalzangriff (50x)

DIN EN 13687-2

DIN EN 13687-1Nach Temperaturwechselbeanspruchung
a) keine Risse, Blasen, Ablösungen
b) Abreißversuch =? 1,5 (1,0) N/mm²

erfüllt

erfüllt6Widerstandsfähigkeit gegen starken chemischen
Angriff
Klasse I: 3d ohne Druck
Prüfflüssigkeiten: Gruppen 1, 3 und 10 nach DIN EN
13529DIN EN 1352924 Std. nach der Entnahme der
Beschichtung aus der Prüfflüssigkeit Verringerung der
Härte um weniger als 50 % bei Messung nach dem
Eindruckversuch nach Buchholz, EN ISO 2815, oder Shore-
Härte, EN ISO 868erfüllt7Rissüberbrückungsfähigkeit
Im Anschluss an die Konditionierung nach DIN EN 1062-
11, 4.1 - 7 Tage bei 70 °C für ReaktionsharzsystemeDIN
EN 1062-7B 4.2 (-20 °C) und A 3 (20 °C) (nach DIN EN
1062-7)erfüllt8DichtigkeitDIN EN 14224:2010 bzw.
ETAGKein Wasserdurchtritterfüllt9SchlagfestigkeitDIN EN
ISO 6272-2Klasse I, =? 4 Nmerfüllt10AbreißversuchDIN EN
1542=? 1,5 (1,0) N/mm² erfüllt11Brandverhalten nach
AufbringungDIN EN 13501-1Entfälltnicht
gefordert12Griffigkeit / RutschfestigkeitDIN EN 13036-4
Klasse III: > 55 im nassen Zustand geprüfte Einheiten
(außen)erfüllt13BrandverhaltenDIN EN 13501-1 V1: Bfl-s1
V2: Bfl-s1
V3: Bfl-s114  8 Mio. RadüberrolruNutzschicht
ngenerfüllt15RutschhemmklasseDIN 51130 V1: R12 V6
V2: R13 V10
V3: R13 V1016Rissüberbrückungsfähigkeit auf Beton nach
für Triflex ProDetail im Anschlussbereich und für
Triflex ProPark im FlächenbereichDIN EN 1062-7Maximale
Rissaufweitung von 3 mm3 mm17Rissüberbrückung RTP-BEL-
B, Teil 3 (Ausgabe 1995)Dynamisch: 0,55 mm
bei -20 °CerfülltLeistungsmerkmale von Triflex HeatTec
in Verbindung mit Triflex ProPark: 19Haftverhalten /
Funktionalität im AusgangszustandDIN EN 1542:1999-
07Mittelwert: 2,69 N/mm²erfüllt20Haftverhalten nach
Beanspruchung aus Temperaturschock (10x) und Frost-
Tauwechsel (350x)DIN EN 1542:1999-07Mittelwert: 2,49
N/mm²erfüllt21Haftverhalten / Funktionalität nach
Beanspruchung durch RundläuferDIN EN 13197:2011-0610
Mio. Radüberrollungenerfüllt 22Brandverhalten der
MarkierungenDIN EN 13501-1 Bfl-s1

*Hinweis*
Das Gesamtsystem besteht aus den Systemen Triflex
HeatTec und Triflex ProPark (OS 10). Triflex HeatTec
ist ein Rampenheizsystem aus Heizlaminaten. Triflex
ProPark (OS 10) ist eine Parkdeckabdichtung gemäß VV
TB, Teil C, lfd. Nr. C 3.12 und erfüllt die
Anforderungen der Klasse OS 10 gemäß DIN 18532, Teil 6
sowie dem DBV Merkblatt "Parkhäuser und Tiefgaragen"
zur Abdichtung von Parkdecks und Tiefgaragen. Das
Abdichtungssystem Triflex ProPark (OS 10) auf PMMA-
Harzbasis besteht aus einer Grundierung, einer
vliesarmierten Detail- und Flächenabdichtung bzw.
Dichtungsschicht / elastischer Schutzschicht (hwO)
sowie einer Nutzschicht und Versiegelung in
unterschiedlichen Oberflächenvarianten.

System- und Produkteigenschaften:
· Vollflächig vliesarmiertes Abdichtungssystem
durchgehend auf PMMA-Harzbasis (Polymethylmethacrylat)
· Mechanisch hoch belastbar
· Schub- und scherfester Aufbau
· Nahtlos
· Systemintegrierte Detaillösungen
· Vollflächig haftend und unterlaufsicher
· Erhöhte dynamische Rissüberbrückung Klasse 4.2 (-20
°C) gemäß DIN EN 1062-7
· Kalt applizierbar
· Schnell reaktiv
· Befahrbar nach spätestens 3 Stunden (+23 °C)
· Chemisch beständig
· Witterungs- und lichtbeständig (UV, IR)
· Butylfrei
· Lösemittelfrei
· Rutschhemmend
· Erfüllt die Anforderungen der Klasse OS 10 gemäß DIN
18532 Teil 6 und dem DBV Merkblatt "Parkhäuser und
Tiefgaragen" in der jeweils gültigen Fassung
· Verarbeitungsbedingungen gemäß System- und
Produktbeschreibungen des Herstellers (z. B. mind.
Anwendungstemperatur +5 °C, max. Untergrundfeuchte 6
Gew.-%, Oberflächentemperatur mind. +3 °C über dem
Taupunkt)
· Allgemeines bauaufsichtliches Prüfzeugnis der Klasse
OS 10 gemäß VV TB, Teil C, lfd. Nr. C 3.12 (OS 10)
· Das OS 10-Prüfzeugnis gilt auf Grundlage der Rili SIB
-Prüfungsgrundsätze für Stahlbeton-Untergründe.
· Systemaufbau nach Empfehlung DBV-Merkblatt
"Parkhäuser und Tiefgaragen", Kap. 2.3.8.2
· Für den Oberflächenschutz der Abdichtung in Variante
2 mit Triflex Cryl M 264 bescheinigt ein Prüfzeugnis
die Verschleißfestigkeit von 8 Mio. Radüberrollungen.
· Die Abdichtungen innerhalb des Systemaufbaus mit
Triflex ProDetail (Anschlüsse, Details, Fugen) sind
durch europäisch technische Bewertungen (ETA),
ausgestellt durch das Deutsche Institut für Bautechnik
(DIBt), abgesichert und erfüllen die Anforderungen der
Bauproduktenverordnung der EU (CE-Kennzeichnung) nach
ETAG Nr. 005 in der jeweils höchsten Nutzungskategorie.
· Weiter können wesentliche Eigenschaften der
Abdichtung hinsichtlich Hydrolysebeständigkeit, Wurzel-
und Rhizomfestigkeit (FLL-Verfahren) sowie
Dichtigkeitsprüfung bis mind. 5 bar durch Prüfberichte
bescheinigt werden.

Für das Rampen Heizsystem Triflex HeatTec liegen
Nachweise über Haftverhalten und Funktionalität vor
· im Ausgangszustand
· nach Beanspruchung aus Temperaturschock (10x) und
Frost-Tauwechsel (350x)
· nach Beanspruchung durch "Rundläufer" (10 Mio.
Radüberrollungen)

**01.0001 Baustelleneinrichtung**
Baustelle einrichten und nach Abschluss der Arbeiten
räumen. Vorhalten von Maschinen, Geräten, Werkzeugen
und sonstigen Betriebsmitteln, die zur Durchführung der
Arbeiten erforderlich sind.
Die Baustelle wird besenrein hinterlassen.
Einheit: psch
- Zuordnung: 391
- Zuordnung: 0

**01.0002 Container**
Lieferung, Aufbau, Vorhaltung und Abtransport eines
Material- und Geräte-Containers.
Einheit: psch
- Zuordnung: 391
- Zuordnung: 0

**01.0003 Elektroanschlüsse**
Elektroanschlüsse für Wechsel- und Drehstrom herstellen
und nach Beendigung der Baumaßnahme wieder entfernen.
Einheit: psch
- Zuordnung: 391
- Zuordnung: 0

**01.0004 Wasseranschluss**
Wasseranschluss für erforderliche Reinigungsarbeiten
herstellen und nach Beendigung der Baumaßnahme wieder
entfernen.
Einheit: psch
- Zuordnung: 391
- Zuordnung: 0

**01.0005 Bauzaun**
Bauzaun liefern und vorhalten für die gesamte Bauzeit
mit entsprechendem Umbau zu den jeweiligen
Arbeitsabschnitten.
Einheit: psch
- Zuordnung: 391
- Zuordnung: 0

**01.0006 Verkehrslenkungsmaßnahmen**
Verkehrslenkungsmaßnahmen wie Verkehrsschilder,
Ampelanlage usw. ergreifen, notwendige Geräte aufbauen,
entsprechend dem Baufortschritt umrüsten und nach
Beendigung der Baumaßnahmen entfernen.
Einheit: psch
- Zuordnung: 391
- Zuordnung: 0

**01.0007 Hohllagen**
Vorhandene Betonflächen durch Abklopfen mit einem
Hammer oder Kette auf Hohllagen untersuchen und
entsprechende Stellen markieren.
Einheit: psch
- Zuordnung: 397
- Zuordnung: 81

**01.0008 Haftzugfestigkeit**
Vorhandenen Untergrund mit geeignetem Messwerkzeug (z.
B. Freundl-Gerät) auf vorgegebene Haftzugfestigkeit
untersuchen und protokollieren.
Anzahl Messungen: '......' St.
Einheit: psch
- Zuordnung: 397
- Zuordnung: 81

**01.0009 Druckfestigkeit**
Vorhandenen Betonuntergrund mit Schmidt-Hammer auf
Druckfestigkeit untersuchen und protokollieren.
Anzahl Messungen: '......' St.
Einheit: psch
- Zuordnung: 397
- Zuordnung: 81

**01.0010 Feuchtegehalt**
Vorhandenen Betonuntergrund mit geeignetem Messwerkzeug
(z. B. Elektronikfeuchtemessgerät) auf Feuchtegehalt
untersuchen und protokollieren.
Anzahl Messungen: '......' St.
Einheit: psch
- Zuordnung: 397
- Zuordnung: 81

**01.0011 Bohrkern**
Bestimmung des Schichtaufbaus und der jeweiligen
Schichtstärken durch Entnahme von Bohrkernen.
Anzahl Messungen: '......' St.
Einheit: psch
- Zuordnung: 397
- Zuordnung: 81

**01.0012 Analyse Bohrkern**
Bestimmung des Chloridgehaltes im Untergrund anhand der

entnommenen Bohrkerne (siehe Pos. '...').
Anzahl Messungen: '....' St.
Einheit: psch
- Zuordnung: 397
- Zuordnung: 81

**01.0013 Überprüfung Gefälle und Unebenheiten**
Vorhandenen Untergrund auf ausreichendes Gefälle,
Pfützenbildungen und Unebenheiten überprüfen.
Einheit: psch
- Zuordnung: 397
- Zuordnung: 81

**01.0014 Bautagebuch mit permanenten Messungen**
Vorhalten von Messgeräten zur permanenten Messung von
Luftfeuchtigkeit, Bodentemperatur, Lufttemperatur und
zur Taupunktbestimmung während der gesamten Baumaßnahme
inkl. Führen eines Bautagebuches mit der
Protokollierung der Messergebnisse.
Einheit: psch
- Zuordnung: 397
- Zuordnung: 81

**01.0015 Fräsen**
Abtragen verunreinigter Oberflächen des Betons mit
geeigneter Fräse ca. 3-5 mm tief, um einen haft- und
tragfähigen Untergrund zu erhalten inkl. Aufnahme,
Abtransport und ordnungsgemäßer Entsorgung des
Fräsgutes.
Einheit: m²
- Zuordnung: 352
- Zuordnung: 81

**01.0016 Fräsen im Bereich der Arbeits- und Bewegungsfugen**
Maschinelles Fräsen in einer Breite von '......' cm,
ca. 3-5 mm
tief inkl. Aufnahme, Abtransport und ordnungsgemäßer
Entsorgung des Fräsgutes.
(Siehe Triflex Systemzeichnung ProPark-1309 bzw.
ProPark-1310 und ProPark-1311)
Einheit: m
- Zuordnung: 352
- Zuordnung: 81

**01.0017 Kugelstrahlen**
Reinigung der gesamten Fläche inkl. der Bewegungs- und
Arbeitsfugenbereiche durch Kugelstrahlen mit Blastrac-
Verfahren im Kreuzgang inkl. maschinellem Beischleifen
der Anschlüsse, Reinigung der Flächen und Abtransport
sowie ordnungsgemäßer Entsorgung der Strahlrückstände.
Einheit: m²
- Zuordnung: 352
- Zuordnung: 81

**01.0018 Schleifen**
Vorbereitung des Untergrundes durch Schleifen mit
geeigneten Schleifgeräten inkl. Reinigung, Aufnahme,
Abtransport und ordnungsgemäßer Entsorgung von
anfallendem Bauschutt.
Einheit: m²
- Zuordnung: 352
- Zuordnung: 81

**01.0019 Schleifen der Anschlüsse**
Vorbereitung des Untergrundes der Wandanschlüsse sowie
der Details durch Schleifen mit geeigneten
Schleifgeräten inkl. Reinigung, Aufnahme, Abtransport
und ordnungsgemäßer Entsorgung von anfallendem
Bauschutt.
Anschlusshöhe: '.........' cm
Einheit: m
- Zuordnung: 352
- Zuordnung: 81

**01.0020 Fugenfräse/ Fugenrisshaken**
Entfernen vorhandener Fugenvergussmassen mit Fugenfräse
oder Fugenrisshaken nach Erfordernis.
Einheit: m
- Zuordnung: 352
- Zuordnung: 81

**01.0021 Egalisierung**
Egalisierung der Fugenvergussmassen bei noch
funktionstüchtigen Arbeitsfugen durch Füllen mit
gleichartigem Material oder Triflex Cryl RS 240 bzw.
Abtrag von herausgequollenem überschüssigem Material,
so dass ein flächenbündiger Abschluss erreicht wird.
Einheit: m
- Zuordnung: 352
- Zuordnung: 81

**01.0022 Vorbereitung Metalluntergründe**
Metalluntergründe gründlich mit Triflex Reiniger
abreiben und die Fläche zusätzlich anrauen.
Verbrauch: mind. 0,20 l/m²
Einheit: m²
- Zuordnung: 352
- Zuordnung: 81

**01.0023 Grundierung Wandanschluss**
Bei Beton- und Mauerwerksuntergründen.
Grundieren mit Triflex Cryl Primer 287.
Verbrauch: mind. 0,35 kg/m²
Ausführung nach den technischen Richtlinien des
Materialherstellers. Die Haftung zum Untergrund ist
immer objektbezogen zu prüfen.
Anschlusshöhe: '.........' cm
Einheit: m
- Zuordnung: 352
- Zuordnung: 81

**01.0024 Grundierung Schrammbord**
Bei Beton- und Mauerwerksuntergründen.
Grundieren mit Triflex Cryl Primer 287.
Verbrauch: mind. 0,35 kg/m²
Ausführung nach den technischen Richtlinien des
Materialherstellers. Die Haftung zum Untergrund ist
immer objektbezogen zu prüfen.
Schrammbord Höhe: '.........' cm,
Breite: '.........' cm
Einheit: m²
- Zuordnung: 352
- Zuordnung: 81

**01.0025 Grundierung Arbeitsfuge**
Bei Beton- und Mauerwerksuntergründen.
Grundieren mit Triflex Cryl Primer 287.
Verbrauch: mind. 0,35 kg/m²
Ausführung nach den technischen Richtlinien des
Materialherstellers. Die Haftung zum Untergrund ist
immer objektbezogen zu prüfen.
Arbeitsfuge Breite: '.........' cm
Einheit: m
- Zuordnung: 352
- Zuordnung: 81

**01.0026 Grundierung Bewegungsfuge**
Bei Beton- und Mauerwerksuntergründen. Grundieren mit
Triflex Cryl Primer 287.
Verbrauch: mind. 0,35 kg/m²
Ausführung nach den technischen Richtlinien des
Materialherstellers. Die Haftung zum Untergrund ist
immer objektbezogen zu prüfen.
Bewegungsfuge Breite: '.........' cm
Einheit: m
- Zuordnung: 352
- Zuordnung: 81

**01.0027 Grundierung Wärmedämm-Verbundsystem**
Bei Wärmedämmverbundsystemen im Bereich der Fassade.
Grundieren mit Triflex Pox Primer 116+ inkl. Absandung
mit Quarzsand, Körnung 0,3-0,8 mm. Entfernung des
Überschusses nach Aushärtung.
Verbrauch Triflex Pox Primer 116+: mind. 0,30 kg/m²
Verbrauch Quarzsand 0,3-0,8 mm: mind. 0,70 kg/m²
Ausführung nach den technischen Richtlinien des
Materialherstellers. Die Haftung zum Untergrund ist
immer objektbezogen zu prüfen.
Anschlusshöhe '.........' cm
Einheit: m
- Zuordnung: 352
- Zuordnung: 81

**01.0028 Grundierung kunststoffmodifizierter Untergrund**
Bei kunststoffmodifizierten Untergründen.
Grundieren mit Triflex Pox Primer 116+ inkl. Absandung
mit Quarzsand, Körnung 0,3-0,8 mm. Entfernung des
Überschusses nach Aushärtung.
Verbrauch Triflex Pox Primer 116+: mind. 0,30 kg/m²
Verbrauch Quarzsand 0,3-0,8 mm: mind. 0,70 kg/m²
Ausführung nach den technischen Richtlinien des
Materialherstellers. Die Haftung zum Untergrund ist
immer objektbezogen zu prüfen.
Einheit: m²
- Zuordnung: 352
- Zuordnung: 81

**01.0029 Grundierung mineralischer Untergrund**
Bei mineralischen Untergründen in der Fläche.
Grundieren mit Triflex Cryl Primer 287.
Verbrauch: mind. 0,35 kg/m²
Ausführung nach den technischen Richtlinien des
Materialherstellers. Die Haftung zum Untergrund ist
immer objektbezogen zu prüfen.
Einheit: m²
- Zuordnung: 352
- Zuordnung: 81

**01.0030 Porenschließende Grundierung**
Bei porenversetzten Untergründen (Pinholes).
Grundieren mit Triflex Cryl Primer 280.
Verbrauch ohne Pinholes: mind. 0,40 kg/m², 1
Arbeitsschritt
Verbrauch bei Pinholes: mind. 0,80 kg/m², 2
Arbeitsschritte à 0,40 kg/m². Zweiter Arbeitsschritt
nach klebefreier Oberfläche
Ausführung nach den technischen Richtlinien des
Materialherstellers. Die Haftung zum Untergrund ist
immer objektbezogen zu prüfen.
Einheit: m²
- Zuordnung: 352
- Zuordnung: 81

**01.0031 Grundierung Stahlbeton unter Heizelement**
Bei Betonuntergründen in der Fläche in Bereichen der
späteren Verklebung mit Heizlaminaten.
2-maliges Grundieren mit Triflex Cryl Primer 287.
Absandung mit Quarzsand, Körnung 0,3-0,8 mm. Entfernung
des Überschusses nach Aushärtung.
Verbrauch Triflex Cryl Primer 287: mind. 0,40 kg/m² je
Arbeitsgang.
Verbrauch Quarzsand 0,3-0,8 mm: mind. 0,70 kg/m²
Ausführung nach den technischen Richtlinien des
Materialherstellers. Die Haftung zum Untergrund ist
immer objektbezogen zu prüfen.
Einheit: m²
- Zuordnung: 352
- Zuordnung: 81

**01.0032 Grundierung Asphalt**
Bei Asphaltuntergründen in der Fläche.
Grundieren mit Triflex Cryl Primer 222.
Verbrauch: mind. 0,40 kg/m²
Ausführung nach den technischen Richtlinien des
Materialherstellers. Die Haftung zum Untergrund ist
immer objektbezogen zu prüfen.
Einheit: m²
- Zuordnung: 352
- Zuordnung: 81

**01.0033 Grundierung Asphalt unter Heizelement**
Bei Asphaltuntergründen in der Fläche in Bereichen der
späteren Verklebung mit Heizlaminaten.
2-maliges Grundieren mit Triflex Cryl Primer 222.
Absandung mit Quarzsand, Körnung 0,3-0,8 mm. Entfernung
des Überschusses nach Aushärtung.
Verbrauch Triflex Cryl Primer 222: mind. 0,40 kg/m² je
Arbeitsgang.
Verbrauch Quarzsand 0,3-0,8 mm: mind. 0,70 kg/m²
Ausführung nach den technischen Richtlinien des
Materialherstellers. Die Haftung zum Untergrund ist
immer objektbezogen zu prüfen.
Einheit: m²
- Zuordnung: 352
- Zuordnung: 81

**01.0034 Grundierung kunststoffmodifizierter Untergründe unter Heizlaminat**
Bei kunststoffmodifizierten Betonuntergründen in der
Fläche.
Grundieren der Fläche in zwei Arbeitsgängen mit Triflex
Pox Primer 116+.
Absandung der zweiten Lage im frischen Zustand, nicht
im Überschuss, mit Quarzsand, Körnung 0,3-0,8 mm.
Verbrauch Triflex Pox Primer 116+: mind. 0,30 kg/m² je
Arbeitsgang
Verbrauch Quarzsand 0,3-0,8 mm: mind. 0,70 kg/m²
Ausführung nach den technischen Richtlinien des
Materialherstellers. Die Haftung zum Untergrund ist
immer objektbezogen zu prüfen.
Einheit: m²
- Zuordnung: 352
- Zuordnung: 81

**01.0035 Grundierung Glas**
Grundieren der Fläche mit Triflex Glas Primer inkl.
vorheriger Reinigung der Fläche mit Triflex Glas
Reiniger.
Verbrauch Triflex Glas Reiniger: ca. 0,05 l/m²
Verbrauch Triflex Glas Primer: ca. 0,05 l/m²
Ausführung nach den technischen Richtlinien des
Materialherstellers. Die Haftung zum Untergrund ist
immer objektbezogen zu prüfen.
Einheit: m²
- Zuordnung: 352
- Zuordnung: 81

**01.0036 Grundierung Metall**
Z. B. bei Edelstahl, Stahl und Zink.
Grundieren mit Triflex Metal Primer inkl. vorheriger
Reinigung der Fläche mit Triflex Reiniger.
Verbrauch Triflex Reiniger: mind. 0,20 l/m²
Verbrauch Triflex Metal Primer: ca. 0,08-0,10 l/m²
Ausführung nach den technischen Richtlinien des
Materialherstellers. Die Haftung zum Untergrund ist
immer objektbezogen zu prüfen.
Einheit: m²
- Zuordnung: 352
- Zuordnung: 81

**01.0037 Reparaturmörtel, mineralischer Untergrund (Rt >10 mm)**
Ausbesserung von Fehlstellen des vorhandenen
mineralischen Untergrundes mit Reparaturmörtel Triflex
Cryl RS 240 im Bereich von Rautiefen Rt >10 mm.
Triflex Cryl RS 240, Farbton 7023, Verbrauch: mind.
2,20 kg/m² pro mm Schichtdicke.
Ausführung nach den technischen Richtlinien des
Materialherstellers.
Mittlere Schichtdicke: '......'
Einheit: m²
- Zuordnung: 352
- Zuordnung: 81

**01.0038 Reparaturmörtel, bituminöser Untergrund (Rt >10 mm)**
Ausbesserung von Fehlstellen des vorhandenen
bituminösen Untergrundes mit Reparaturmörtel Triflex
Cryl RS 242 im Bereich von Rautiefen Rt >10 mm.
Triflex Cryl RS 242, Farbton 7022, Verbrauch: mind.
2,20 kg/m² pro mm Schichtdicke.
Ausführung nach den technischen Richtlinien des
Materialherstellers.
Mittlere Schichtdicke: '.........'
Einheit: m²
- Zuordnung: 352
- Zuordnung: 81

**01.0039 Ausgleichsspachtel, mineralischer Untergrund oder Asphalt (Rt >1 bis 10 mm)**
Ausbesserung von Fehlstellen des vorhandenen
mineralischen Untergrundes oder Asphalt mit
Ausgleichsspachtel auf Basis von Triflex DeckFloor im
Bereich von Rautiefen Rt >1 bis 10 mm.
Triflex DeckFloor Ausgleichspachtel aus 33 kg Triflex
DeckFloor unter Zugabe von bis zu 20 kg Quarzsand (0,7-
1,2 mm), Farbton Grau, Verbrauch mind. 2,00 kg/m² pro
mm Schichtdicke.
Triflex Stellmittel Pulver, Zugabe je nach Temperatur
und gewünschtem Thixotropierungsgrad ca. 2 %.
Ausführung nach den technischen Richtlinien des
Materialherstellers.
Mittlere Schichtdicke: '.........'
Einheit: m²
- Zuordnung: 352
- Zuordnung: 81

**01.0040 Kratzspachtel, mineralischer Untergrund oder Asphalt (Rt >0,5 bis 1,0 mm)**
Ausbesserung von Fehlstellen des vorhandenen
mineralischen Untergrundes oder Asphalt mit
Kratzspachtel auf Basis von Triflex DeckFloor im
Bereich von Rautiefen Rt >0,5 bis 1,0 mm.
Triflex DeckFloor Kratzspachtel aus 33 kg Triflex
DeckFloor unter Zugabe von bis zu 10 kg Quarzsand (0,2-
0,6 mm), Farbton Grau, Verbrauch mind. 2,00 kg/m² pro
mm Schichtdicke.
Ausführung nach den technischen Richtlinien des
Materialherstellers.
Mittlere Schichtdicke: '.........'
Einheit: m²
- Zuordnung: 352
- Zuordnung: 81

*Hinweis*
Lieferung und Einbau einer elektrischen Rampenheizung
unter Verwendung von Triflex HeatTec Heizlaminaten mit
integriertem Potenzialausgleich (Dicke ca. 1,3 mm)
inkl. aller peripheren Geräte (Sensoren, Regler,
Steuerungsschrank usw.) und deren Anschlüsse.

Erstellung eines Verlegeplans unter Betrachtungen und
Berechnungen hinsichtlich der Leistungsaufnahme, der
Kabelquerschnitte, des Blitz- und Überspannungsschutzes
und der Selektivität der Gesamtanlage sowie die
Erstellung von Messprotokollen nach DIN VDE.

Betriebsspannung: 230 V
Leistung: ca. 180 - 200 W/m²

Es besteht ein Funktionalitätsnachweis über:
- Haftverhalten / Funktionalität im Ausgangszustand
- Haftverhalten / Funktionalität nach Beanspruchung aus
Temperaturschock (10x) und Frost-Tauwechsel (350x)
- Haftverhalten / Funktionalität nach Beanspruchung
durch "Rundläufer" (10 Mio. Radüberrollungen)

**01.0041 Aufstemmen von Kabelkanälen**
Kabelkanäle für die Anschlüsse der Heizelemente ans
Stromnetz und für die Verlegung der Sensorleitungen
herstellen inkl. fachgerechter Entsorgung des
Bauschutts.
Einheit: m
- Zuordnung: 489
- Zuordnung: 41

**01.0042 Ausstemmen von Ausbrüchen für Abzweigdosen**
Ausbrüche für den Einbau der Abzweigdosen herstellen
inkl. fachgerechter Entsorgung des Bauschutts.
Einheit: Stk
- Zuordnung: 489
- Zuordnung: 41

**01.0043 Ausstemmen von Ausbrüchen für die Detektoren**
Ausbrüche für den Eis- und Schneemelder sowie
Temperaturfühler fachgerecht herstellen inkl.
fachgerechter Entsorgung des Bauschutts.
Einheit: Stk
- Zuordnung: 489
- Zuordnung: 41

**01.0044 Durchbohrung für eine unterseitige Verlegung**
Durchbohren der der Konstruktion in Laminatnähe für
eine unterseitige Verlegung der Kabel und Abzweigdosen
herstellen.
Einheit: Stk
- Zuordnung: 489
- Zuordnung: 41

**01.0045 Einbau von Anschlussdosen**
Lieferung und Einbau von Triflex HeatTec
Anschlussdosen.
- bis 12 Platten Typ 2518
- bis 8 Platten Typ 1818
- bis 4 Platten Typ i-040
Einheit: Stk
- Zuordnung: 489
- Zuordnung: 41

**01.0046 Eis- und Schneesensor**
Lieferung und Einbau des Eis- und Schneesensors gemäß
Planungsunterlagen.
Typ: Triflex Eis- und Schneesensor
Einheit: Stk
- Zuordnung: 489
- Zuordnung: 41

**01.0047 Temperaturfühler**
Lieferung und Einbau des Temperaturfühlers gemäß
Planungsunterlagen.
Typ: Triflex Temperaturfühler
Einheit: Stk
- Zuordnung: 489
- Zuordnung: 41

**01.0048 Triflex HeatTec Heizlaminat**
Markieren der künftigen Lage der Heizlaminate gemäß
Verlegeplan. Anschließend Triflex HeatTec Heizlaminat
mit Triflex HeatTec Kleber EP inkl. Beimischung von
feuergetrocknetem Quarzsand, Körnung 0,3-0,8 mm, auf
den vorbereiteten Untergrund vollflächig auflegen,
ausrichten und andrücken. Hohllagen sind zu vermeiden.
Verbrauch Triflex HeatTec Kleber EP: mind. 6,00 kg/m²
Verbrauch Quarzsand 0,3-0,8 mm: mind. 4,00 kg/m²
Ausführung nach den technischen Richtlinien des
Materialherstellers.
Einheit: m²
- Zuordnung: 489
- Zuordnung: 41

**01.0049 Anschluss an Abzweigdose inkl. Verfüllen**
Kontaktieren der Kabel in den Abzweigdosen mit Press-
und Isolierhülsen mit anschließendem hohlraumfreien
Vergießen der Dosen mit isolierendem Rapid 4300 B gemäß
Einbau- und Installationsanleitung.
Vergussmasse: Rapid 4300 B
Einheit: Stk
- Zuordnung: 489
- Zuordnung: 41

**01.0050 Verfüllen der Kabelkanäle und Ausbrüche um Abzweigdosen**
Nach erfolgter Elektroinstallation Verfüllen der
Kabelkanäle und der Ausbrüche für die Abzweigdosen mit
Triflex DeckFloor Mörtel.
Verbrauch Triflex DeckFloor Mörtel: ca. 2,00 kg/m² pro
mm Schichtdicke
Ausführung nach den technischen Richtlinien des
Materialherstellers.
Mittlere Schichtdicke: '.........'
Einheit: m
- Zuordnung: 489
- Zuordnung: 41

**01.0051 Ausgleich von Höhendifferenzen**
Ausgleichen der Höhendifferenzen zwischen und neben den
verlegten Heizelementen zur Erzielung einer ebenen
Oberfläche mit Triflex DeckFloor Mörtel bei
Zwischenräumen >50 mm bzw. mit Triflex Cryl Spachtel
bei Zwischenräumen <50 mm.
Verbrauch Triflex DeckFloor Mörtel: ca. 2,00 kg/m² pro
mm Schichtdicke
Verbrauch Triflex Cryl Spachtel: ca. 1,40 kg/m² pro mm
Schichtdicke
Ausführung nach den technischen Richtlinien des
Materialherstellers.
Mittlere Schichtdicke: '.........'
Einheit: m²
- Zuordnung: 489
- Zuordnung: 41

**01.0052 Steuerungsschrank**
Lieferung und Montage des fertig vorkonfektionierten
Steuerungsschranks in Abhängigkeit der Gesamtleistung
des Triflex HeatTec Rampen Heizsystems.
- Steuerungsschrank klein: '.........'
Anlage bis 55 m² Heizfläche
- Steuerungsschrank groß: '.........'
Anlage bis 110 m² Heizfläche
Stromanschluss / Übergabestelle in unmittelbarer Nähe
bis 5 m zu verlegten Heizelementen.
Vorsicherung bauseits: 230 V / '.........' A
Einheit: Stk
- Zuordnung: 489
- Zuordnung: 41

**01.0053 Installation und Inbetriebnahme**
Installation und Inbetriebnahme der Anlage durch ein
Elektrofachunternehmen inkl. An- und Abfahrt.
Einheit: psch
- Zuordnung: 489
- Zuordnung: 41

**01.0054 Dokumentation**
Erstellung der Übergabedokumentation inkl. Schalt- und
Verlegeplan, Prüfprotokolle nach VDE.
1x in Papierform
1x digital
Einheit: psch
- Zuordnung: 489
- Zuordnung: 41

*Hinweis*
Herstellung von Detailabdichtungen mit Triflex
ProDetail inkl. Triflex Spezialvlies.
Das Abdichtungssystem Triflex ProDetail besitzt eine
ETA-Bewertung (ETAG Nr. 06/0269) mit CE-Kennzeichnung
in den jeweils höchsten Nutzungskategorien W3, M und S,
P1 bis P4, S1 bis S4, TL4, TH4, BROOF(t1), BROOF(t2),
BROOF(t3), BROOF(t4).
Prüfberichte weisen die Wurzelfestigkeit nach FLL-
Verfahren sowie den Widerstand gegenüber Hagelschlag
nach DIN EN 13583 für harte und flexible Untergründe
nach.
Des Weiteren besteht ein allgemein bauaufsichtliches
Prüfzeugnis (AbP) gemäß VV TB, Teil C, lfd. Nr. C 3.28.

**01.0055 Wandanschluss**
Abdichten des Wandanschlusses mit Triflex ProDetail
inkl. Triflex Spezialvlies.
Triflex ProDetail, Farbton 7030, Verbrauch mind. 3,00
kg/m².
Ausführung nach den technischen Richtlinien des
Materialherstellers.
(Siehe Triflex Systemzeichnung ProPark-1305)
Anschlusshöhe: '.........' cm
Einheit: m
- Zuordnung: 363
- Zuordnung: 18

**01.0056 Schrammbord, Schwelle**
Abdichten des Anschlusses an Schrammbord und Schwelle
mit Triflex ProDetail inkl. Triflex Spezialvlies.
Triflex ProDetail, Farbton 7030, Verbrauch mind. 3,00
kg/m²
Ausführung nach den technischen Richtlinien des
Materialherstellers.
(Siehe Triflex Systemzeichnung ProPark-1307)
Einheit: m²
- Zuordnung: 363
- Zuordnung: 18

**01.0057 Schrammbord, Anfahrtschutz**
Verkleben eines Abdeckbleches an Schrammbord mit
Triflex Cryl Spachtel und ggf. zusätzlichen
mechanischen Verankerungen.
Triflex Cryl Spachtel, Verbrauch mind. 0,50 kg/m²
Ausführung nach den technischen Richtlinien des
Materialherstellers.
(Siehe Triflex Systemzeichnung ProPark-1307)
Einheit: m
- Zuordnung: 363
- Zuordnung: 18

**01.0058 Entwässerungseinlauf**
Abdichten von Entwässerungseinläufen (Gully) mit
Triflex ProDetail inkl. Triflex Spezialvlies.
Triflex ProDetail, Farbton 7030, Verbrauch mind. 3,00
kg/m².
Ausführung nach den technischen Richtlinien des
Materialherstellers.
(Siehe Triflex Systemzeichnung ProPark-1308)
Einheit: Stk
- Zuordnung: 363
- Zuordnung: 18

**01.0059 Entwässerungsrinne**
Abdichten von Entwässerungsrinnen mit Triflex ProDetail
inkl. Triflex Spezialvlies.
Triflex ProDetail, Farbton 7030, Verbrauch mind. 3,00
kg/m²
Ausführung nach den technischen Richtlinien des
Materialherstellers.
(Siehe Triflex Systemzeichnung ProPark-1308)
Einheit: m
- Zuordnung: 363
- Zuordnung: 18

**01.0060 Stützenanschluss**
Abdichten von Stützenanschlüssen mit Triflex ProDetail
inkl. Triflex Spezialvlies.
Triflex ProDetail, Farbton 7030, Verbrauch mind. 3,00
kg/m²
Ausführung nach den technischen Richtlinien des
Materialherstellers.
(Siehe Triflex Systemzeichnung ProPark-1306)
Anschlusshöhe: '.........' cm
Einheit: Stk
- Zuordnung: 363
- Zuordnung: 18

**01.0061 Durchdringung**
Abdichten von Durchdringungen mit Triflex ProDetail
inkl. Triflex Spezialvlies.
Triflex ProDetail, Farbton 7030, Verbrauch mind. 3,00
kg/m².
Ausführung nach den technischen Richtlinien des
Materialherstellers.
(Siehe Triflex Systemzeichnung ProPark-1306, analog)
Anschlusshöhe: '.........' cm
Einheit: Stk
- Zuordnung: 363
- Zuordnung: 18

**01.0062 Türschwelle**
Abdichten des Anschlusses an eine Türschwelle mit
Triflex ProDetail inkl. Triflex Spezialvlies.
Triflex ProDetail, Farbton 7030, Verbrauch mind. 3,00
kg/m².
Ausführung nach den technischen Richtlinien des
Materialherstellers.
Einheit: m
- Zuordnung: 363
- Zuordnung: 18

*Hinweis*
Herstellung von Fugenabdichtungen mit Triflex ProDetail
inkl. Triflex Spezialvlies.
Das Abdichtungssystem Triflex ProDetail besitzt eine
ETA-Bewertung (ETA Nr. 06/0269) mit CE-Kennzeichnung in
den jeweils höchsten Nutzungskategorien W3, M und S, P1
bis P4, S1 bis S4, TL4, TH4, BROOF(t1), BROOF(t2),
BROOF(t3), BROOF(t4).
Prüfberichte weisen die Wurzelfestigkeit nach FLL-
Verfahren sowie den Widerstand gegenüber Hagelschlag
nach DIN EN 13583 für harte und flexible Untergründe
nach.
Des Weiteren besteht ein allgemein bauaufsichtliches
Prüfzeugnis (AbP) gemäß VV TB, Teil C, lfd. Nr. C 3.28.

**01.0063 Arbeitsfuge**
Abdichten der Arbeitsfuge mit Triflex ProDetail inkl.
Triflex Spezialvlies.
Ggf. Fuge flächenbündig egalisieren mit Triflex Cryl RS
240 (mineralische Untergründe) bzw. Triflex Cryl RS 242
(bituminöse Untergründe).
Breite '.........' cm, Verbrauch Triflex Cryl RS 240 /
Triflex Cryl
RS 242: ca. 2,20 kg/m² pro mm Schichtdicke.
Triflex ProDetail, Farbton 7030, Verbrauch mind. 3,00
kg/m².
Ausführung nach den technischen Richtlinien des
Materialherstellers.
(Siehe Triflex Systemzeichnung ProPark-1309)
Einheit: m
- Zuordnung: 363
- Zuordnung: 18

**01.0064 Bewegungsfuge Fläche**
Abdichten der Bewegungsfuge mit Triflex ProDetail inkl.
Triflex Spezialvlies.
Zum Einkleben des Triflex Trägerbandes Triflex Cryl
Spachtel zu beiden Seiten der Fuge ca. 4 cm breit
auftragen, Verbrauch: 1,40 kg/m² pro mm Schichtdicke.
Triflex ProDetail, Farbton 7030, Verbrauch mind. 2,10
kg/m inkl. 2 Lagen Triflex Spezialvlies, Vliesbreite 35
cm sowie eine PE-Rundschnur (geschlossenzellig)
einlegen.
Triflex FlexFiller, Farbton 7043, Verbrauch mind. 1,40
kg/m² pro mm Schichtdicke
Ausführung nach den technischen Richtlinien des
Materialherstellers.
(Siehe Triflex Systemzeichnung ProPark-1310)

Hinweis:
Bei Bewegungsfugen handelt es sich ausschließlich um
Wartungsfugen. Ggf. muss der Fugenverguss nach
Bauwerksbewegungen erneuert werden.
Einheit: m
- Zuordnung: 363
- Zuordnung: 18

**01.0065 Bewegungsfuge Wandanschluss**
Abdichten der Bewegungsfuge mit Triflex ProDetail inkl.
Triflex Spezialvlies.
Zum Einkleben des Triflex Trägerbandes Triflex Cryl
Spachtel zu beiden Seiten der Fuge ca. 4 cm breit
auftragen, Verbrauch: 1,40 kg/m² pro mm Schichtdicke.
Triflex ProDetail, Farbton 7030, Verbrauch mind. 2,10
kg/m inkl. 2 Lagen Triflex Spezialvlies, Vliesbreite 35
cm sowie eine PE-Rundschnur (geschlossenzellig)
einlegen.
Triflex FlexFiller, Farbton 7043, Verbrauch mind. 1,40
kg/m² pro mm Schichtdicke
Ausführung nach den technischen Richtlinien des
Materialherstellers.
(Siehe Triflex Systemzeichnung ProPark-1311)
Anschlusshöhe: '.........' cm

Hinweis:
Bei Bewegungsfugen handelt es sich ausschließlich um
Wartungsfugen. Ggf. muss der Fugenverguss nach
Bauwerksbewegungen erneuert werden.
Einheit: m
- Zuordnung: 363
- Zuordnung: 18

*Hinweis*
Herstellung von Flächenabdichtungen mit Triflex ProPark
inkl. Triflex Spezialvlies.
Für Triflex ProPark besteht ein allgemeines
bauaufsichtliches Prüfzeugnis (AbP) gemäß VV TB Teil C,
lfd. Nr. C 3.12.

**01.0066 Flächenabdichtung**
Abdichten der Fläche mit Triflex ProPark inkl. Triflex
Spezialvlies.
Triflex ProPark, Farbton 7030, Verbrauch mind. 3,00
kg/m².
Ausführung nach den technischen Richtlinien des
Materialherstellers.

System- und Produkteigenschaften:
- Vollflächig vliesarmiertes Abdichtungssystem
durchgehend auf PMMA-Basis (Polymethylmethacrylat)
- Mechanisch hoch belastbar
- Schub- und scherfester Aufbau
- Nahtlos
- Systemintegrierte Detaillösungen
- Vollflächig haftend und unterlaufsicher
- Erhöhte dynamische Rissüberbrückung Klasse 4.2 (-20
°C) gemäß DIN EN 1062-7
- Kalt applizierbar
- Schnell reaktiv
- Befahrbar nach ca. 3 Stunden (+23 °C)
- Chemisch beständig
- Witterungs- und lichtbeständig (UV, IR)
- Butylfrei
- Lösemittelfrei
- Rutschhemmend
- Erfüllt die Anforderungen der Klasse OS 10 gemäß DIN
18532 Teil 6 und dem DBV Merkblatt "Parkhäuser und
Tiefgaragen"
- Verarbeitungsbedingungen gemäß System- und
Produktbeschreibungen des Herstellers (z. B. mind.
Anwendungstemperatur +5 °C, max. Untergrundfeuchte 6
Gew.-%, Oberflächentemperatur mind. +3 °C über dem
Taupunkt)
- Allgemeines bauaufsichtliches Prüfzeugnis der Klasse
OS 10 gemäß VV TB, Teil C, lfd. Nr. C 3.12 (OS 10)
- Das OS 10-Prüfzeugnis gilt auf Grundlage der Rili SIB
-Prüfungsgrundsätze für Stahlbeton-Untergründe.
- Systemaufbau nach Empfehlung DBV-Merkblatt
"Parkhäuser und Tiefgaragen", Kap. 2.3.8.2
- Für den Oberflächenschutz der Abdichtung in Variante
2 mit Triflex Cryl M 264 bescheinigt ein Prüfzeugnis
die Verschleißfestigkeit von 8 Mio. Radüberrollungen.
- Die Abdichtungen innerhalb des Systemaufbaus mit
Triflex ProDetail (Anschlüsse, Details, Fugen) sind
durch europäisch technische Bewertungen (ETA),
ausgestellt durch das Deutsche Institut für Bautechnik
(DIBt), abgesichert und erfüllen die Anforderungen der
Bauproduktenverordnung der EU (CE-Kennzeichnung) nach
ETAG Nr. 005 in der jeweils höchsten Nutzungskategorie.
- Weiter können wesentliche Eigenschaften der
Abdichtung hinsichtlich Hydrolysebeständigkeit, Wurzel-
und Rhizomfestigkeit (FLL-Verfahren) sowie
Dichtigkeitsprüfung bis mind. 5 bar durch Prüfberichte
bescheinigt werden.
Einheit: m²
- Zuordnung: 363
- Zuordnung: 18

**01.0067 Zulage zur Flächenabdichtung OS 10 (Rt = 0,5 bis 1,0 mm)**
Zur Erzielung der Mindestschichtdicken gemäß
Instandsetzungsrichtlinie sind entsprechende
Mindestschichtdicken sowie Schichtdickenzuschläge (dz)
zur Egalisierung der Rautiefen (Rt) mit Triflex ProPark
zu berücksichtigen.
Rt = 0,5 mm / dz = 600 µm
Verbrauch: mind. 0,75 kg/m²
Einheit: m²
- Zuordnung: 363
- Zuordnung: 18

**01.0068 Zulage zur Flächenabdichtung OS 10 (Rt = 1,0 bis 2,0 mm)**
Zur Erzielung der Mindestschichtdicken gemäß
Instandsetzungsrichtlinie sind entsprechende
Mindestschichtdicken sowie Schichtdickenzuschläge (dz)
zur Egalisierung der Rautiefen (Rt) mit Triflex ProPark
zu berücksichtigen.
Rt = 1,0 mm / dz = 1000 µm
Verbrauch: mind. 1,50 kg/m²
Einheit: m²
- Zuordnung: 363
- Zuordnung: 18

**01.0069 Nutzschicht (OS 10), Variante 1: Triflex DeckFloor inkl. Quarzsand und Triflex Cryl Finish 209**
Herstellung eines Fahrbahnbelags (Schutz- und
Verschleißlage) für Standard-Beanspruchungen.
Beschichten der Fläche mit Triflex DeckFloor inkl.
Absandung im Überschuss mit Quarzsand, Körnung 0,7-1,2
mm. Entfernung des Überschusses nach Aushärtung.
Versiegeln der Fläche mit Triflex Cryl Finish 209.
Triflex DeckFloor, Farbton Dunkelgrau, Verbrauch mind.
4,00 kg/m².
Quarzsand 0,7-1,2 mm, Verbrauch mind. 7,00 kg/m² im
Überschuss.
Triflex Cryl Finish 209, Farbton '.........',
Verbrauch mind. 0,70
kg/m²
Ausführung nach den technischen Richtlinien des
Materialherstellers.
Einheit: m²
- Zuordnung: 352
- Zuordnung: 18

**01.0070 Nutzschicht (OS 10), Variante 2: Triflex Cryl M 264**
Herstellung eines Fahrbahnbelags (Schutz- und
Verschleißlage) für hohe Beanspruchungen.
Beschichten der Fläche mit Triflex Cryl M 264.
Zur sicheren Ableitung des Oberflächenwassers und bei
Farbwechseln wird der Fahrbahnbelag in Felder
unterteilt. Fahrwege werden in gleich große rechteckige
Felder aufgeteilt. Hierbei soll die Länge des Rechtecks
max. zweimal die der Breite des Fahrweges ergeben.
Geneigte Bauteile wie Rampen werden in diagonale
Streifen mit einer max. Breite von 50 cm unterteilt.
Im Bereich der späteren Flächenaussparung ist ein ca.
10 cm breiter Streifen mit Triflex Cryl Finish 209
aufzutragen. Der Farbton von Triflex Cryl Finish 209
sollte aus Gründen der Verschmutzungsgefahr möglichst
dunkel gewählt werden.
Die Flächenunterteilungen werden mit Triflex Klebeband
(max. Breite 25 mm) ausgespart.

Für die Nutzschicht der Abdichtung in Variante 2 mit
Triflex Cryl M 264 bescheinigt ein Prüfzeugnis die
Verschleißfestigkeit von 8 Mio. Radüberrollungen.

Triflex Cryl Finish 209, Farbton 7043, Auftragsbreite
ca. 10 cm, Verbrauch mind. 0,50 kg/m².
Triflex Cryl M 264, Farbton 7043, Verbrauch mind. 4,00
kg/m²
Ausführung nach den technischen Richtlinien des
Materialherstellers.
(Siehe Triflex Systemzeichnung ProPark-1301 und ProPark
-1302 sowie ProPark-1301 und ProPark-1302)
Einheit: m²
- Zuordnung: 352
- Zuordnung: 18

**01.0071 Nutzschicht (OS 10), Variante 3: Triflex DeckFloor inkl. Hartkorn grob und Triflex Cryl Finish 202**
Herstellung eines Fahrbahnbelags (Schutz- und
Verschleißlage) für hohe Beanspruchungen und erhöhten
Anforderungen an die Griffigkeit.
Beschichten der Fläche mit Triflex DeckFloor inkl.
Absandung im Überschuss mit Hartkorn grob. Entfernung
des Überschusses nach Aushärtung. Versiegeln der Fläche
mit Triflex Cryl Finish 202.
Triflex DeckFloor, Farbton Dunkelgrau, Verbrauch mind.
4,00 kg/m².
Hartkorn grob, Verbrauch mind. 7,00 kg/m² im
Überschuss.
Triflex Cryl Finish 202, Farbton transparent, Verbrauch
mind. 0,80 kg/m².
Ausführung nach den technischen Richtlinien des
Materialherstellers.
Einheit: m²
- Zuordnung: 352
- Zuordnung: 18

**01.0072 Herstellung Übergänge von Nutzschicht zu Nutzschicht**
Bei Wechseln der Fahrbeläge (Varianten 1 bis 3)
und/oder bei Farbwechseln innerhalb einer Variante wird
der Fahrbahnbelag ausgespart.
Versiegeln der Fläche mit Triflex Cryl Finish 209.
Triflex Cryl Finish 209, Farbton 7043, Auftragsbreite
ca. 10 cm, Verbrauch mind. 0,50 kg/m².
Triflex Klebeband zur Aussparung Fahrbahnbelag, Breite
max. 25 mm.
Ausführung nach den technischen Richtlinien des
Materialherstellers.
(Siehe Triflex Systemzeichnung ProPark-1301 und ProPark
-1302)
Einheit: m²
- Zuordnung: 352
- Zuordnung: 18

**01.0073 Versiegelung Wandanschluss**
Versiegeln der Wandanschlüsse mit Triflex Cryl Finish
209.
Verbrauch: mind. 0,50 kg/m².
Ausführung nach den technischen Richtlinien des
Materialherstellers.
Anschlusshöhe: '.........' cm
Farbton: '.........' nach Wahl des Auftraggebers.
Einheit: m
- Zuordnung: 352
- Zuordnung: 18

**01.0074 Versiegelung Schrammbord, Schwelle**
Versiegeln im Bereich der aufgehenden Schrammborde /
Schwellen mit Triflex Cryl Finish 209.
Verbrauch mind. 0,50 kg/m².
Ausführung nach den technischen Richtlinien des
Materialherstellers.
Farbton: '.........' nach Wahl des Auftraggebers.
Einheit: m²
- Zuordnung: 352
- Zuordnung: 18

**01.0075 Versiegelung Geländerstütze**
Versiegeln im Bereich der aufgehenden Geländerstützen
mit Triflex Cryl Finish 209.
Verbrauch mind. 0,50 kg/m².
Ausführung nach den technischen Richtlinien des
Materialherstellers.
Anschlusshöhe: '.........' cm
Farbton: '.........' nach Wahl des Auftraggebers.
Einheit: Stk
- Zuordnung: 352
- Zuordnung: 18

**01.0076 Versiegelung Durchdringung**
Versiegeln im Bereich der aufgehenden Durchdringungen
mit Triflex Cryl Finish 209.
Verbrauch mind. 0,50 kg/m².
Ausführung nach den technischen Richtlinien des
Materialherstellers.
Anschlusshöhe: '.........' cm
Farbton: '.........' nach Wahl des Auftraggebers.
Einheit: Stk
- Zuordnung: 352
- Zuordnung: 18

**01.0077 Dickschichtige Markierung, Einstellplätze**
Markieren der Einstellplätze mit Triflex Cryl M 266.
Breite der Linienführung 10 cm inkl. Abkleben.
Verbrauch mind. 4,00 kg/m².
Ausführung nach den technischen Richtlinien des
Materialherstellers, siehe Triflex DMS, Variante 1.
Farbton: '.........' nach Wahl des Auftraggebers.
Triflex DMS ist schwer entflammbar (Klasse Bfl-s1 nach
DIN EN 13501-1).
Einheit: m
- Zuordnung: 399
- Zuordnung: 34

**01.0078 Dickschichtige Markierung, Behindertenparkplätze**
Markieren der Behindertenparkplätze mit Triflex Cryl M
266 inkl. Abkleben und ggf. Vorhalten einer Schablone.
Verbrauch mind. 4,00 kg/m².
Ausführung nach den technischen Richtlinien des
Materialherstellers, siehe Triflex DMS, Variante 1.
Farbton: '.........' nach Wahl des Auftraggebers.
Triflex DMS ist schwer entflammbar (Klasse Bfl-s1 nach
DIN EN 13501-1).
Einheit: Stk
- Zuordnung: 399
- Zuordnung: 34

**01.0079 Dickschichtige Markierung, Richtungspfeile**
Markieren der Richtungspfeile mit Triflex Cryl M 266
inkl. Abkleben und ggf. Vorhalten einer Schablone.
Davon Pfeile
- geradeaus: '.........' St.
- links: '.........' St.
- rechts: '.........' St.
Verbrauch mind. 4,00 kg/m².
Ausführung nach den technischen Richtlinien des
Materialherstellers, siehe Triflex DMS, Variante 1.
Farbton: '.........' nach Wahl des Auftraggebers.
Triflex DMS ist schwer entflammbar (Klasse Bfl-s1 nach
DIN EN 13501-1).
Einheit: Stk
- Zuordnung: 399
- Zuordnung: 34

**01.0080 Dünnschichtige Markierung, Einstellplätze**
Markieren der Einstellplätze mit Triflex Cryl Finish
209. Breite der Linienführung 10 cm inkl. Abkleben.
Verbrauch mind. 0,70 kg/m².
Ausführung nach den technischen Richtlinien des
Materialherstellers, siehe Triflex DMS, Variante 2.
Farbton: '.........' nach Wahl des Auftraggebers.
Triflex DMS ist schwer entflammbar (Klasse Bfl-s1 nach
DIN EN 13501-1).
Einheit: m
- Zuordnung: 399
- Zuordnung: 34

**01.0081 Dünnschichtige Markierung, Behindertenparkplätze**
Markieren der Behindertenparkplätze mit Triflex Cryl
Finish 209 inkl. Abkleben und ggf. Vorhalten einer
Schablone.
Verbrauch mind. 0,70 kg/m².
Ausführung nach den technischen Richtlinien des
Materialherstellers, siehe Triflex DMS, Variante 2.
Farbton: '.........' nach Wahl des Auftraggebers.
Triflex DMS ist schwer entflammbar (Klasse Bfl-s1 nach
DIN EN 13501-1).
Einheit: Stk
- Zuordnung: 399
- Zuordnung: 34

**01.0082 Dünnschichtige Markierung, Richtungspfeile**
Markieren der Richtungspfeile mit Triflex Cryl Finish
209 inkl. Abkleben und ggf. Vorhalten einer Schablone.
Davon Pfeile
- geradeaus: '.........' St.
- links: '.........' St.
- rechts: '.........' St.
Verbrauch mind. 0,70 kg/m².
Ausführung nach den technischen Richtlinien des
Materialherstellers, siehe Triflex DMS, Variante 2.
Farbton: '.........' nach Wahl des Auftraggebers.
Triflex DMS ist schwer entflammbar (Klasse Bfl-s1 nach
DIN EN 13501-1).
Einheit: Stk
- Zuordnung: 399
- Zuordnung: 34

**01.0083 Dünnschichtige Markierfarbe, Einstellplätze**
Markieren der Einstellplätze mit Preco Line 300. Breite
der Linienführung 10 cm inkl. Abkleben.
Verbrauch mind. 0,44 kg/m².
Ausführung nach den technischen Richtlinien des
Materialherstellers, siehe Triflex DMS, Variante 3.
Farbton: '.........' nach Wahl des Auftraggebers.
Triflex DMS ist schwer entflammbar (Klasse Bfl-s1 nach
DIN EN 13501-1).
Einheit: m
- Zuordnung: 399
- Zuordnung: 34

**01.0084 Dünnschichtige Markierfarbe, Behindertenparkplätze**
Markieren der Behindertenparkplätze mitPreco Line 300
inkl. Abkleben und ggf. Vorhalten einer Schablone.
Verbrauch mind. 0,44 kg/m².
Ausführung nach den technischen Richtlinien des
Materialherstellers, siehe Triflex DMS, Variante 3.
Farbton: '.........' nach Wahl des Auftraggebers.
Triflex DMS ist schwer entflammbar (Klasse Bfl-s1 nach
DIN EN 13501-1).
Einheit: Stk
- Zuordnung: 399
- Zuordnung: 34

**01.0085 Dünnschichtige Markierfarbe, Richtungspfeile**
Markieren der Richtungspfeile mit Preco Line 300 inkl.
Abkleben und ggf. Vorhalten einer Schablone. Davon
Pfeile
- geradeaus: '.........' St.
- links: '.........' St.
- rechts: '.........' St.
Verbrauch mind. 0,44 kg/m².
Ausführung nach den technischen Richtlinien des
Materialherstellers, siehe Triflex DMS, Variante 3.
Farbton: '.........' nach Wahl des Auftraggebers.
Triflex DMS ist schwer entflammbar (Klasse Bfl-s1 nach
DIN EN 13501-1).
Einheit: Stk
- Zuordnung: 399
- Zuordnung: 34

**01.0086 Stundenlohnarbeit eines Vorarbeiters**
Stundenlohnarbeit eines Vorarbeiters für nicht
aufgeführte Arbeiten, jedoch zum Nachweis und nur auf
Anordnung der Bauleitung oder Bauherrn.
Einheit: h
- Zuordnung: 352
- Zuordnung: 91

**01.0087 Stundenlohnarbeit eines Facharbeiters**
Stundenlohnarbeit eines Facharbeiters für nicht
aufgeführte Arbeiten, jedoch zum Nachweis und nur auf
Anordnung der Bauleitung oder Bauherrn.
Einheit: h
- Zuordnung: 352
- Zuordnung: 91

**01.0088 Stundenlohnarbeit eines Helfers**
Stundenlohnarbeit eines Helfers für nicht aufgeführte
Arbeiten, jedoch zum Nachweis und nur auf Anordnung der
Bauleitung oder Bauherrn.
Einheit: h
- Zuordnung: 352
- Zuordnung: 91

**01.0089 Materialverbrauch auf Nachweis**
Materialverbrauch für unvorhersehbare, aber für die
Durchführung der Leistung notwendigen zusätzlichen
Arbeiten, die nicht im Leistungsverzeichnis erfasst
sind.
Die Abrechnung erfolgt nach Aufwand auf Einzelnachweis.
Einheit: kg
- Zuordnung: 352
- Zuordnung: 18

**01.0090 Entsorgung aller Abfälle und Sondermüllstoffe**
Entsorgung aller Abfälle und Sondermüllstoffe
entsprechend den derzeitig gültigen Gesetzen und
Durchführungsverordnungen.
Einheit: psch
- Zuordnung: 396
- Zuordnung: 87
